# WDVS
Angebotsaufforderung (GAEB 90, DA83)
Währung: EUR

## WDVS und Gerst
Datum: 07.07.26

*Hinweis*
BAUVORHABEN : Datteln, H”ttingstr. 12-16

H”ttingstr. 12-12b:

Beginn: 14.09.2026
Fertigstellung: gem. Bauzeitenplan

3 H„user, 3 Geschosse

H”ttingstr. 14-14c + 16-16c (Arbeiten finden parallel
statt):

Beginn: 01.04.2027
Fertigstellung: gem. Bauzeitenplan

8 H„user, 2 bzw. 3 Geschosse

Die Arbeiten diverser Gewerke werden entsprechend vor
oder nach der Gerststellung durchgefhrt

Zus„tzliche Technische Vorschriften  (ZTV)
==================================

1. Algemeines

Fr Angebot, Lieferung, Ausfhrung und Abrechnung
gelten neben dem Leistungsverzeichnis:
die neusten DIN-Normen, VDE- und VDI-Richtlinien
die Vorschriften der zust„ndigen Beh”rden (z.B.
Bauaufsicht, Gewerbeaufsicht, Brandverhtung,
TšV),Bau-Berufsgenossenschaften und
Versorgungsbetriebe, die Bestimmungen der
Gerstbauordnung

2. Ausfhrung

Die Arbeiten werden an bewohnten H„usern  ausgefhrt,
das bedingt mehrere Teilabschnitte der Ausfhrung, z.B.
Fertigstellung hausweise.
W„hrend der Ausfhrung hat der Auftragnehmer allen, an
der Sanierung t„tigen Handwerkern gengend zeit fr die
Fertigstellung anderer Arbeiten zu lassen.
Die Sicherung der Verkehrs-, Versorgungs- und
Entsorgungsanlagen im Bereich des Baugl„ndes, sowie die
Durchfhrung der erforderlichen Maánahmen der
verkehrspolizeilichen Sicherung bernimmt der
Auftragnehmer. Fr Strassen- und
Brgersteigabsperrungen sind die Genehmigungen vom
Auftragnehmer einzuholen.
Aufenthalts- und Lagerr„ume k”nnen vom AG nicht zur
Verfgung gestellt werden. Die Kosten hierfr sind in
die Einheitspreise des Angebotes einzurechnen.
Die Ausfhrung der Arbeiten erfolgt auf Gefahr des
Auftragnehmers. W„hrend der Verarbeitung darf die
Temperatur der Luft, der zu verwendeten Materialien,
sowie des Untergrundes nicht unter + 5 ø C absinken.
Stehendes Wasser ist abzusaugen, der Untergrund ist
entsprechend zu trocknen. Eine gesonderte Vergtung
dieser Leistung findet nicht statt.
Baustoffe und Bauteile drfen nicht in Treppenh„usern
und auf Verkehrsfl„chen gelagert werden.

3. In den Einheitspreisen sind enthalten:

die Schuttrabfuhr einschl. Kippgebhre in allen
Positionen
die rechtzeitige Benachrichtigung der Wohnungsinhaber
ber den beabsichtigten Beginn der Arbeiten
die Rckerstattung der Kosten fr Wasser-und
Stromentnahme, falls vom Wohnungsinhaber gefordert
die Verpflichtung des Aufragnehmers, andere
Geb„udesch„den, die bei Ausfhrung seiner Leistung
bekannt werden, unverzglich  dem zust„ndigen Baufhrer
bzw. Bestandsvserwalter zu melden
s„mtliche Lieferungen und Leistungen, die zur
sachgem„áen Herstellung der Arbeiten erforderlich sind,
wie z.B. Fahrt- und Transportkosten, Standgebhren
und dergleichen
erforderliche Gerste bis zu einer H”he der Arbeitsbhne von 2,00 m ber Flur und Schutzgerste gem„á den
Unfallverhtungsvorschriften, soweit kein Arbeitsgerst
bauseits gestellt wird, die Mitbenutzung der Gerste
ist allen mit Reparatur- arbeiten besch„ftigten Firmen
kostenlos zu gestatten.
T„gliches S„ubern der Arbeitsstelle bei Arbeitsschluá
Bauschutt darf grunds„tzlich nicht im Geb„ude gelagert
werden.
das Schtzen der Bodenfl„chen und angrenzenden Bauteile

Angaben zum Angebot
==================

Sachbearbeiter:
Bauleitung: Herr Surmann Tel. 0208 - 97064 484
Gemeinsame Ortsbesichtigungen finden nicht statt.
Der Bieter hat sich selbst, vor Angebotsabgabe, an der
Baustelle hinreichend zu informieren.
Bedenken gegen die vorgesehene Ausfhrung sind vor
Angebotsabgabe geltend zu machen.

*Hinweis*
A)  ALLGEMEINE VORBEMERKUNGEN
=======================================================
==========

A1) ALLGEMEINES

Dem Leistungsverzeichnis liegen die "Zus„tzliche
Vertragsbedingungen fr die Ausfhrung von
Bauleistungen (Z-VOB/B)" der Covivio Immobilien GmbH
zugrunde.

Fr sich auf dieses Leistungsverzeichnis beziehende
Beauftragungen gelten die Vertragsbedingungen in jedem
Einzelfall als vereinbart. Sofern zuknftig als Ersatz
fr die aktuell gltigen Z-VOB/B mit dem Auftragnehmer
neue Z-VOB/B vereinbart werden, gelten fr nach
Gltigkeitsbeginn die neuen Z-VOB/B beauftragte
Leistungen ausschlieálich die neuen Z-VOB/B.

Fr nach diesem Leistungsverzeichnis ausgefhrte
Leistungen gelten, erg„nzend zur den jeweiligen
Leistungsbeschreibungen der einzelnen Positionen, bei
evtl. Widersprchen in nachfolgend genannter
Reihenfolge, folgende Bedingungen:

1. diese ""Allgemeine Vorbemerkungen"" (A),
2. die sich anschlieáenden ""Allgemeine technische
Vorbemerkungen"" (B),
3. die sich anschlieáenden ""Besondere technische
Vorbemerkungen"" (fr dieses Gewerk) (C),
4. die ""Zus„tzliche Vertragsbedingungen fr die
Ausfhrung von Bauleistungen Z-VOB/B"",
5. Baustellenordnung der Covivio Immobilien GmbH in der
jeweils gltigen Fassung.

Mit erhalt der Bestellung erkl„rt der Auftragnehmer,
dass von ihm s„mtliche gesetzlichen, beh”rdlichen und
berufgenossenschaftlichen Auflagen erfllt werden, die
zur Ausfhrung der Leistungen erforderlich sind.

Es drfen nur solche Materialien verwendet werden, ber
die der Auftragnehmer das uneingeschr„nkte
Eigentumsrecht besitzt und die vollkommen frei von
Rechten Dritter sind.

Fr die Ausfhrung der Arbeiten ist Fachpersonal in
ausreichender Zahl einzusetzen.
Hierbei ist darauf zu achten, dass fr die Ausfhrung
s„mtlicher Arbeiten unsere Baustellenordnung in der
jeweils gltigen Fassung zu beachten ist, die dem
ausfhrenden Fachpersonal in geeigneter Form zur
Kenntnis zu geben ist.

Der Einsatz von Subunternehmern ist lediglich in
schriftlicher Absprache mit dem Auftraggeber erlaubt.

A2) KUNDENDIENST

Die Arbeiten werden z. T. in bewohnten H„usern
ausgefhrt.

Der Auftraggeber erwartet vom Auftragnehmer tatkr„ftige
Untersttzung bei den Bemhungen, berechtigten
Mieterwnschen zu entsprechen. Dazu geh”ren
insbesondere folgende Verpflichtungen:

1)  Alle Handwerker/Mitarbeiter des Auftragnehmers
haben die Verpflichtung, Kunden insbesondere  Mietern
h”flich und hilfsbereit zu begegnen. In Gespr„chen mit
den Mietern ist das Bemhen von  Covivio Immobilien
GmbH um einen verbesserten Kundendienst
herauszustellen.

2)  Die Mieter sind rechtzeitig vor Durchfhrung der
Arbeiten zu verst„ndigen, ggf. durch
  Aushang im Treppenhaus oder auch individuelle
Terminvereinbarung mit dem einzelnen Mieter.

3)  M”bel und sonstiges Mietereigentum, Bodenfl„chen
und angrenzende Bauteile etc. im Bereich
  der auszufhrenden Arbeiten sind durch Folie, evtl.
Schaltafeln oder Žhnliches zu schtzen.

A3) PREISE

Soweit und sobald šberschreitungen absehbar sind, ist
hierber dem zust„ndigen Bauleiter ein schriftliches
Angebot einzureichen und eine gesonderte Vereinbarung
ber die Einkaufsabteilung zu treffen.

In den Einheitspreisen sind s„mtliche Kosten, wie
Lohn-, Material- und Nebenkosten enthalten,
insbesondere auch:

1)  Koordination / Terminabsprache(n) mit dem(den)
Mieter(n) / Kundenbetreuer(n) / Bauleiter(n)

2)  s„mtliche Fahrt- und Transportkosten,

3)  s„mtliche tariflichen Zulagen wie z. B. Schmutz-
und Staubzulagen, Zulagen fr ekelerregende
  Arbeiten etc.,

4)  die Gestellung, Vorhaltung und spurlose
Entfernung aller erforderlichen Gerste und
  Absperrungen (ggf. auch Warnschilder) bis zu einer
H”he der Arbeitsbhne von 2 m; die
  Mitbenutzung der Gerste ist allen mit
Reparaturarbeiten besch„ftigten Firmen kostenlos zu
  gestatten,

5)  Befestigungsmittel aller Art; Hilfsstoffe wie
N„gel, Bindedraht und Kleinmaterial sowie alle
  Baustoffe, die zur kompletten Erstellung der
Leistung erforderlich sind,

6)  die Abdeckung von Einrichtungsgegenst„nden zum
Schutz vor Besch„digung und
  Verschmutzung,

7)  das, ggf. t„gliche, S„ubern der Arbeitsstelle,

8)  der Ausbau und Abtransport sowie die
ordnungsgem„áe Entsorgung, einschlieálich
  Kippgebhren, s„mtlichen Bauschutts und aller alter,
schadhafter Teile. Teile, fr die sich der
  Auftraggeber eine generelle oder einzelfallbezogene
Prfung vorbehalten hat, sind bis zu diesem
  Zeitpunkt, l„ngstens jedoch fr die Dauer von 10
Wochen, vom AN vorzuhalten und drfen erst
  danach entsorgt werden.

9)  Alle weiteren Nebenleistungen, die zur Erfllung
der in den Leistungspositionen beschriebenen
  Hauptleistungen, unter Beachtung aller einschl„gigen
Vorschriften, erforderlich sind, aber nicht
gesondert aufgefhrt sind.

Erforderliche Leistungen, die in den nachfolgenden
Leistungspositionen nicht enthalten sind, sind als
Nachtrag dem zust„ndigen Bauleiter vor Ausfhrung zur
Genehmigung aufzugeben. Die Preise fr derartige
Zusatzleistungen sind auf der Kalkulationsbasis des
Leistungsverzeichnisses zu kalkulieren. Diese
Positionen sind so ausreichend und umfassend zu
beschreiben, dass sowohl eine sachlich-fachliche als
auch eine kalkulatorische Nachprfung durch den
Auftraggeber gew„hrleistet ist, hierzu geh”rt
insbesondere die Angabe der verfahrenen Stunden.

Die Einheitspreise sind Nettopreise. Sie gelten
zuzglich der zum jeweiligen
Leistungserbringungszeitpunkt gltigen Mehrwertsteuer.

A4) ABRECHNUNG

Maágebend fr die Abrechnung ist das nach
Fertigstellung der Arbeiten durch den Auftragnehmer zu
nehmende Aufmaá, sowie die Best„tigung des zust„ndigen
Bauleiters, dass die Leistungen durchgefhrt wurden.

Das testierte Aufmaá bzw. die Best„tigung ist vom
Auftragnehmer mit der Schlussrechnung einzureichen.

Der Auftraggeber ist berechtigt, jederzeit ein
gemeinsames Aufmaá zu verlangen.

A5) NACHHALTIGKEIT

Als eines der fhrenden Wohnungsunternehmen sehen wir
uns mit unseren Partnern in der Verantwortung im Thema
Nachhaltigkeit: Es ist unsere Pflicht,
Wirtschaftlichkeit, Umweltvertr„glichkeit und
Lebensqualit„t miteinander in Einklang zu bringen. Dazu
geh”rt selbstverst„ndlich auch, das Klima zu schtzen,
Ressourcen effizient zu nutzen und den Menschen ein
angenehmes Lebensumfeld zu gestalten. Dazu m”chten wir
beitragen mit unserem Denken und Handeln, mit den
verwendeten Produkten und L”sungen.
Dabei geben wir innerhalb unseres
Leistungsverzeichnisses dementsprechend
umweltvertr„gliche Produkte als Standard vor und
verweisen auf die sachgem„áe Handhabung und Entsorgung
im Rahmen der von uns beauftragten Arbeiten.

A6) SONSTIGES

Die in diesen Bedingungen festgelegten Pflichten hat
der Auftragnehmer jedem Dritten aufzuerlegen, dessen er
sich zur Erfllung dieser Pflichten bedient.
Das Leistungsverzeichnis darf weder ganz noch teilweise
in irgendeiner Form Dritten entgeltlich oder
unentgeltlich zug„nglich gemacht werden.

*Hinweis*
B)  ALLGEMEINE TECHNISCHE VORBEMERKUNGEN
=======================================================
===============

B1) ALLGEMEINES

Fr Lieferung und Ausfhrung gelten neben dem
Leistungsverzeichnis:

1.  die neuesten DIN-Vorschriften (ausgenommen DIN
1961), VDE- und VDI-Richtlinien,

2.  die Vorschriften der zust„ndigen Beh”rden z. B.
Bauaufsicht, Gewerbeaufsicht, Brandverhtung,
  TšV, Berufsgenossenschaften und Versorgungsbetriebe,

3.  die Bestimmungen der Gerstbauordnung,

4.  die Festlegungen des jeweiligen
Werkstoffherstellers. Die Werkstoffe mssen den
  geforderten Bedingungen der Leistungsbeschreibung
entsprechen.

B2) FACHSPEZIFISCHE NACHWEISE

Fachspezifische Nachweise, z. B. fr den Umgang mit
Asbest, PAK, und dergleichen, sind auf Anforderung des
(AG) jederzeit und umgehend zu erbringen.

Bei wesentlichen Žnderungen z. B. Ausscheiden eines
bef„higten Mitarbeiters oder Auslaufen eines
befristeten Nachweises (z. B. Schweiánachweis) ist der
AN verpflichtet, dies unverzglich beim (AG)
schriftlich anzuzeigen und ggf. angebotene Auftr„ge
abzulehnen. Ebenso sind die jeweils gltigen
Unfallverhtungsvorschriften zu beachten und unbedingt
einzuhalten.

B3) GEBŽUDESCHŽDEN

Falls dem Auftragnehmer bei der Durchfhrung der
Arbeiten weitere Geb„udesch„den bekannt werden (auch an
anderen Gewerken), so hat er den zust„ndigen Bauleiter
des Auftraggebers hierber umgehend zu unterrichten.

B4) LAGER- UND ABSTELLFLŽCHEN

Die Errichtung von Lager- und Arbeitspl„tzen ist mit
der jeweiligen Bauleitung vorher abzustimmen.

Baustoffe und Bauteile drfen nicht in den
Treppenh„usern und/oder auf anderen Verkehrsfl„chen
gelagert werden.

Bauschutt darf grunds„tzlich nicht im Geb„ude gelagert
werden.

B5) BEDINGUNGEN FšR DIE ENTSORGUNG VON ABFŽLLEN

Der Auftragnehmer ist verpflichtet, die beim
Auftraggeber anfallenden Abf„lle ordnungsgem„á und
sofort zu entsorgen. Zu diesem Zweck hat er die
einschl„gigen Gesetze, Verordnungen und sonstigen
”ffentlich-rechtlichen Vorschriften z. B. das
Kreislaufwirtschafts- und Abfallgesetz - einzuhalten.
Eine Zwischenlagerung von Abf„llen ist nicht gestattet.

Sollten die fr den Transport und die Entsorgung
erforderlichen Genehmigungen erl”schen, ist dies dem
Auftraggeber unverzglich schriftlich mitzuteilen. Mit
šbernahme der Abf„lle durch den Auftragnehmer gehen
Eigentum, Gefahr, Verkehrssicherungspflicht und
”ffentlich-rechtliche Verantwortung auf diesen ber.

Der Auftraggeber beh„lt sich vor zu prfen, ob der
Auftragneher seinen Pflichten nachgekommen ist. Hierzu
kann der Auftraggeber Einsicht nehmen in die vom
Auftragneher nach ”ffentlich-rechtlichen Vorschriften
zu fhrenden Nachweisbcher und in den
Genehmigungsbescheid der angefahrenen
Abfallentsorgungsanlage, dessen Vorlage der
Auftragnehmer zu bewirken hat.

Der Auftragnehmer hat zur Abdeckung aller - sowohl
seiner als auch die des Auftraggebers sich aus der
Abfallbeseitigung ergebenden Haftungsrisiken unter
Einschluss des Gew„ssersch„den-Haftungsrisikos - auf
seine Kosten eine Haftpflichtversicherung in
ausreichender H”he fr Personen-, Sach- und
Verm”genssch„den abzuschlieáen und dem Auftraggeber den
Abschluss auf Verlangen nachzuweisen. Diese Regelung
l„át die Haftung des Auftragnehmers unberhrt.

B6) BAUSTOFFE UND EINBAUTEILE

S„mtliche Baustoffe und Einbauteile mssen hinsichtlich
ihrer Art und ihrer Verarbeitung den bei Ausfhrung
aktuellen DIN-Vorschriften und sonstigen anerkannten
bautechnischen Richtlinien entsprechen. In der Regel
sind gtegeschtzte Baustoffe und Einbauteile zu
verwenden. Der Auftraggeber kann einen Gtenachweis fr
diese Materialien verlangen. Wenn nicht gtegeschtzte
Baustoffe oder Einbauteile angeboten oder eingebaut
werden, hat der Auftragnehmer auf seine Kosten den
Gtenachweis zu erbringen. Der Auftraggeber ist
berechtigt, die Verwendung nicht normengerechter oder
ungeeignet erscheinender Materialien abzulehnen. Der
Auftraggeber ist in begrndeten F„llen berechtigt,
Materialproben zu entnehmen und prfen zu lassen.

B7 SCHADSTOFFE. INSBESONDERE ASBEST

Bekanntlich wurde bis in die 1990er Jahre hinein Asbest
als bevorzugter Baustoff bei Errichtung von Geb„uden
verwendet. Asbest war nicht nur als Baustoff in Beton
eingebunden. Er fand auch Verwendung
z. B. in speziellen Klebern fr Fliesen oder anderen
Bodenbel„gen oder in den zu verwendeten Bauteilen
selbst.

Wir gehen davon aus, dass Ihnen als Handwerksfirma zwar
grunds„tzlich die abstrakte Gefahr einer
Asbestkontamination bewusst ist, m”chten Sie jedoch
nochmals in Bezug auf den Umgang mit Asbest
sensibilisieren.

Bei s„mtlichen Arbeiten an Asbestprodukten, wie z. B.
bohren, s„gen, schneiden oder herausreiáen, k”nnen
Asbestfasern freigesetzt werden, die bei ungesicherten
Umgang im schlimmsten Falle zu einer schweren
Lungenerkrankung der t„tigen Personen, also auch Ihren
Mitarbeitern, fhren k”nnen.

Aus diesem Grunde hat der Gesetzgeber auch gem„á TRGS
519 (Technische Regeln fr Gefahrstoffe) verfgt, dass
nur zugelassene Fachbetriebe, die ber die
entsprechende Sachkunde verfgen, asbesthaltige
Materialien entfernen und entsorgen drfen.

Bei s„mtlichen Arbeiten ist daher immer kritisch zu
prfen, ob Bauteile Asbest enthalten k”nnten und im
Verdachtsfall, vor Ausfhrung von Arbeiten, unsere
Bauleitung zu Rate zu ziehen, um m”gliche
Gesundheitsgef„hrdungen Ihrer Mitarbeiter und unserer
Mieter zu verhindern.

*Hinweis*
Zus„tzliche Technische Vertragsbedingungen
W„rmed„mm-Verbund-System (WDVS)

1.1
Maágebend fr die Lieferung und Ausfhrung der
Leistungen sind die ATV in der
VOB-Teil C und weitere DIN-Vorschriften.
Alle Leistungen sind nach dem zum Zeitpunkt der
Ausfhrung geltenden Normen, Verordnungen, Richtlinien
etc. auszufhren.

Folgende Vorschriften sind besonders zu beachten:

DIN 18345  W„rmed„mm-Verbundsysteme
DIN 18363  Maler- u. Lackierarbeiten
DIN 18364  Korrossionschutzarbeiten an Stahl- und
Aluminiumbauten
DIN 18350  Putz- u. Stuckarbeiten
DIN 4102  Brandverhalten von Baustoffen u.
Bauteilen
DIN 4109  Schallschutz im Hochbau
DIN 4108  W„rmeschutz im Hochbau
DIN 4117  Abdichtung von Bauvorhaben gegen
Bodenfeuchtigkeit
DIN 4122  Abdichtung von Bauwerken gegen
nichtdrckendes  Oberfl„chenwasser
DIN 55699  Verarbeitung von W„rmed„mm-Verbundsystemen
DIN 18202  Maátoleranzen im Hochbau
GEG  Geb„ude Energie Gesetz

Unfallverhtungsvorschriften/ Regeln der BG Bau
(Berufsgenossenschaft der Bauwirtschaft)
BGV  BG-Vorschriften
BGR  BG-Regeln
BGI  BG-Informationen
BGG  BG-Grunds„tze
BetrSichV  Betriebssicherheitsverordnung mit den
dazugeh”rigen technischen  Regeln ,TRBS"
a.a.R.d.T.  Die Allgemein anerkannten Regeln der
Technik

Fr die Ebenheitstoleranzen gilt die Tabelle 3, Zeile 7
der DIN 18202 als vereinbart.

Die Baustellenordnung der Covivio Immobilien GmbH

1.2
Grunds„tzlich sind nur Produkte zu verarbeiten die
entsprechend der europ„ischen Richtlinien eine
CE-Kennzeichnung unterliegen und besitzen.
Bezglich der W„rmeleitf„higkeit sind zus„tzlich zur
CE-Kennzeichnung nur Bauprodukte zugelassen, die zudem
einer Fremdberwachung einer von L„ndern zugelassenen
Stelle unterliegen und entsprechend berwacht sind.

1.3
Material- u. Unterkunftsr„ume werden bauseits nicht zur
Verfgung gestellt.

1.4
Bauaufzge werden bauseits nicht gestellt.

1.5
Strom u. Wasseranschlsse sind an der Baustelle
vorhanden; die Verbrauchskosten werden mit Pauschal
0,3% von der Schlussrechnung abgezogen.

1.6
Das Einputzen (Nachputz) von evtl. nachtr„glich
eingebauter Bauteile wie z.B. Fenster, Fensterb„nke,
Treppenanlagen u. -Bel„gen etc. ist in den EP's
einzukalkulieren und wird nicht gesondert vergtet.
Dies gilt ebenfalls fr durchzufhrende Schutzmaánahmen
an diesen Bauteilen, sowie fr das Schlieáen kleiner
nachtr„glicher gebohrter oder gespitzter
Mauerwerks”ffnungen.

1.7
Die Baustelle ist t„glich sauber zu halten und
s„mtliche Schutt und Materialreste sind ohne besondere
Aufforderung vom AN zu entsorgen. Der Auftraggeber
beh„lt sich vor Bauschuttcontainer aufzustellen und die
hierfr anfallenden Kosten anteilig auf die
ausfhrenden Firmen umzulegen und von der
Schlussrechnung in Abzug zu bringen.

1.8
Der Text des Leistungsverzeichnisses  ist neutral und
allgemein gehalten, da der Aufbau und die Ausfhrung
des Vollw„rmeschutzes inkl. Putzbeschichtung an keine
bestimmte Herstellersysteme gebunden ist. Dem Anbieter
ist daher freigestellt, ein Fabrikat seiner Wahl
anzubieten. Es drfen jedoch nur vollst„ndige
Herstellersysteme angeboten und verarbeitet werden.

1.9
Der Prfbescheid eines staatlichen
Materialprfungsamtes ist der Bauleitung im
Auftragsfall vorzulegen.

2.0
Die Herstellervorgaben und Verarbeitungshinweise und
Richtlinien des angebotenen Systems sind zu beachten.

2.1
Vor Beginn der Arbeiten muá der Auftragnehmer eine
šberprfung des Untergrundes auf Eignung und
Tragf„higkeit vornehmen. L„át die Beschaffenheit des
Untergrundes die Ausfhrung der Arbeiten nach
vorgegebener Art bedenklich erscheinen, so ist dies dem
Auftraggeber unverzglich mitzuteilen.

Angebotenes WDVS - Erzeugnisse/ Fabrikat:

__________________________________________
( vom Bieter auszufllen)

### Los 01 Gerstbau

#### Abschnitt 01.01 Gerstbau

**01.01.010 Fassadengerst**
Stahlrohr,- Fassadengerst mehrteilig
auf,- und abbauen, bestehend aus
Gerstlagen von jeweils 2,00m aufw„rts
gestaffelt, anschlieálich der fest
angebrachten erforderlichen
Etagenleitern.
Gerstbreite: 0,65m
Verkehrslast: 3 kn/m²
Grundvorhaltedauer: 4 Wochen
Menge: 4843,000 m2

**01.01.020 Gebrauchsberlassung der Pos. 01.01.010 nach der Grundstandzeit,**
Gebrauchsberlassung der Pos. 01.01.010 nach der
Grundstandzeit, je angefangene Woche
Menge: 4843,000 m²/W

**01.01.030 Gerst der Pos. 01.01.010 mit ca. 0,30 m breiten Konsolen**
Gerst der Pos. 01.01.010 mit ca. 0,30 m breiten
Konsolen,
innenseitig an- und abtransportieren und montieren.
Grundeinsatzzeit bis zu 4 Wochen.
Menge: 2170,000 m

**01.01.040 Gebrauchsberlassung der Pos. 01.01.030 nach der Grundstandzeit,**
Gebrauchsberlassung der Pos. 01.01.030 nach der
Grundstandzeit, je angefangene Woche ca. 16 Wochen
Menge: 2170,000 m²/W

**01.01.050 Gerst abnetzen gem„á Vereinbarung**
Gerst der Pos. 01.01.01 mit einer luftdurchl„ssigen
Netze ausstatten, Befestigung senkrecht mit
Kabelbindern; liefern, montieren und demontieren. Die
Grundeinsatzzeit betr„gt bis zu 4 Wochen.
Menge: 4843,000 m2

**01.01.060 Gebrauchsberlassung der Pos. 01.01.050 nach der Grundstandzeit,**
Gebrauchsberlassung der Pos. 01.01.050 nach der
Grundstandzeit, je angefangene Woche
Menge: 4843,000 m²/W

**01.01.070 Anliefern, Montage, Demontage und Abtransport eines Treppenaufganges H”he bis 10,00 m.**
Anliefern, Montage, Demontage und Abtransport eines
Treppenaufganges H”he bis 15,00 m.
Grundvorhaltedauer: 4 Wochen
Menge: 76,000 m

**01.01.080 Gebrauchsberlassung der Pos. 01.01.070 nach der Grundstandzeit,**
Gebrauchsberlassung der Pos. 0.01.070 nach der
Grundstandzeit, je angefangene Woche
Menge: 76,000 m/Wo

**01.01.090 Dachdeckerfanggerst**
Dachdeckerfanggerst am vorhandenen
Fassadengerst an,- und abbauen
Grundvorhaltedauer: 4 Wochen
Menge: 434,000 m

**01.01.100 Gebrauchsberlassung der Pos. 01.01.090 nach der Grundstandzeit,**
Gebrauchsberlassung der Pos. 0.01.090 nach der
Grundstandzeit, je angefangene Woche
Menge: 434,000 m

**01.01.110 Hauseingangsbereich schtzen**
Vollfl„chiges Einschlalen der ersten Gerstebene mit
zugeschnittenen OSB Platten, oberhalb der
Fuág„ngerpassage bis dicht an die Fassade
anschlieáend,
um den Personenverkehr in der Passage gegen
herabfallende Gegenst„nde zu schtzen.
Menge: 11,000 St

### Los 02 Fassadend„mmung, WDVS

#### Abschnitt 02.01 Baustelleneinrichtung

**02.01.010 Ger„te und Werkzeuge liefern, vorhalten und entfernen**
Ger„te und Werkzeuge liefern, vorhalten und entfernen

Liefern, vorhalten und wieder entfernen aller zur
Ausfhrung der Arbeiten ben”tigten
Ger„te und Werkzeuge.
Menge: 1,000 psch

**02.01.100 Aufenthaltcontainer**
Aufenthaltcontainer  fr die Nutzung der am Bau
beteiligten Firmen anfahren, installieren und nach
Fertigstellung des
Bauwerks abfahren.

Der Anschluss des Aufenthaltcontainers an die
vorhandene Baustromeinrichtung einschl. aller
zugeh”rigen
Klein- und Befestigungsmaterialien ist in den
Einheitspreis mit
einkalkuliert.

Ausstattung:
ú  Elektroheizung
ú  Beleuchtung
ú  mind. 2 Tische, ca.2,00 x 1,00 m
ú  mind. 8 Sthle
ú  mind. 4 Garderobenhaken

einschl. Beleuchten, Beheizen und Instandhaltung sowie
w”chentlicher Reinigung.

Vorhaltedauer: 4 Wochen
Menge: 1,000 St

**02.01.110 Aufenthaltcontainer vorhalten**
Vorhalten des Aufenthaltcontainers fr die am Bau
beteiligten Firmen, mit allen anfallenden Kosten wie
Energie, Reinigung
und Wartung fr jede weitere Woche.
Menge: 26,000 StWo

**02.01.170 Baustellen-WC mit Handwaschbecken**
Baustellen-WC mit Handwaschbecken liefern, vorhalten,
t„glich reinigen und Wasservorrat auffllen, nach
Beendigung
der Arbeiten abtransportieren.

Der Anschluss des Baustellen WCs an die vorhandene
Baustromversorgung  einschl. aller zugeh”rigen Klein-
und
Befestigungsmaterialien ist in den Einheitspreis mit
einkalkuliert.

Ausstattung:
ú  ca. 250 l Abwassertank
ú  1 WC
ú  1 Urinal
ú  1 groáes Handwaschbecken mit ca. 60l Wasservorrat
ú  1 Seifenspender
ú  1 Papierhandtuchhalter
ú  1 Frostw„chter 220 V
ú  1 Licht 220 V

Vorhaltedauer: 4 Wochen
Menge: 1,000 St

**02.01.180 Baustellen -WC vorhalten**
Baustellen-WC der vorgenannten Position  ber die
vereinbarte Vorhaltezeit hinaus vor- und
instandhalten.
Menge: 26,000 StWo

**02.01.200 Versetzbare Schutzz„une**
Bauzaun aus mobilen Stahlrahmenelementen, H”he 2m, mit
Stahlmattenfllung und Betonfundamenten einschl.
Verbindungselementen liefern, aufstellen, vorhalten
und nach Beendigung
der Arbeiten wieder abbauen und abfahren.

Der gesamte Bauzaun ist gem„á der Aufstell- und
Verwendungsanleitung des Herstellers aufzubauen, gegen
werkzeugloses ™ffnen zu sichern und vorzuhalten.

Vorhaltedauer: 4 Wochen
Menge: 530,000 m

**02.01.210 Versetzbare Schutzz„une vorhalten**
Bauzaun aus mobilen Stahlrahmenelementen ber die
vereinbarte Vorhaltezeit hinaus vor- und
instandhalten.
Menge: 530,000 mWo

**02.01.220 Container fr die Entsorgung fr Mischmll**
Schuttcontainer 7,0 mü fr Mischmll anliefern,
vorhalten und leeren
Menge: 3,000 St

**02.01.230 Entsorgung Mischmll**
Anfallenden Schutt fachgerecht, gem„á den gesetzlichen
Bestimmungen entsorgen
Menge: 3,000 t

**02.01.300 Container fr die Entsorgung fr Bauschutt**
Aufstellen eines Bauschuttcontainers ( abschliábarer
Deckel) 7 mü
fr die Entsorgung des auf der Baustelle vorkommenden
Bauschutts
wie z. Bsp. Stein, Beton, Keramikrckst„nde. Nach
Fllung abfahren
und fachgerecht entsorgen.
Menge: 3,000 St

**02.01.310 Entsorgung Bauschutt**
Menge: 3,000 t

**02.01.325 Wasseranschluss**
Wasseranschluss Beauftragung einer Installationsfirma
zur Herstellung, Vorhaltung, Wartung und Demontage
eines fr
die einzusetzenden Maschinen geeigneten
Wasseranschlusses.
Der Anschluss ist auch fr die anderen Gewerke
einzurichten und werden auch von diesen genutzt.
Inklusive Begleitheizung in frostgef„hrdeten Monaten.

Z„hlerst„nde sind vor Beginn und nach Fertigstellung
der Arbeiten ablesen, zu protokollieren und dem AG
vorzulegen.

Grundvorhaltung
Wie Gesamtvorhaltung in Wochen inklusiv erforderlicher
Absprachen mit Versorger/Stadt Datteln
Menge: 3,000 Stk

#### Abschnitt 02.02 Schutzabdeckungen

**02.02.010 Schutzabdeckung, Bautenschutzmatte**
Schutzabdeckung nicht zu bearbeitender Bauteile vor
der Gerststellung mit einer Bautenschutzmatte
herstellen,
einschlieálich Unterhaltung sowie sp„terer Beseitigung
und Entsorgung.

Bautenschutzmatte,
Dicke:  mind. 4,0 mm
Breite:  1 m

Bauteile: Brgersteige, Hauszugangswege,
Kellerabg„nge, angrenzende Geb„ude etc.

Die Abstimmung mit dem bauseits beauftragten
Gerstbauer erfolgt durch den AN.
Menge: 408,000 m

**02.02.020 Fenster abkleben**
Schutzabdeckung von Fenstern mit einer transparenten
PE-Folie herstellen, einschlieálich Unterhaltung sowie
sp„terer
Beseitigung und Entsorgung.

Dicke PE-Folie:  mind. 0,03 mm
Menge: 955,000 m2

**02.02.030 Besondere Maánahme zum Schutz von Fensterb„nken**
Besondere Maánahme zum Schutz von Fensterb„nken

Schutzabdeckung von neuen Fensterb„nken aus Alu,
einschl. Unterhaltung und sp„terer
Beseitung/Entsorgung
Tiefe: ca. 40...cm
Menge: 413,000 m

#### Abschnitt 02.03 Abbruch- und Demontagearbeiten

**02.03.020 Hausnummernschilder demontieren**
Vorhandene Hausnummernschilder demontieren, w„hrend
der
Bauzeit ausreichend und sichtbar am Gerst befestigen und
bei Gerstabbau demontieren und entsorgen.

Die Abstimmung mit dem bauseits beauftragten
Gerstbauer erfolgt
durch den AN.
Menge: 18,000 St

**02.03.030 Hinweisschilder demontieren**
Vorhandene an der Fassade befestigte Schilder der
Versorgungsunternehmen wie Trink-, und Abwasser-,
sowie
Gasschilder, etc. fr
das Aufbringen des WDV-Systems oder Sockelanstrich
demontieren, lagern und nach Fertigstellung der
Fassade an
gleicher Stelle wieder montieren.
Menge: 18,000 St

**02.03.040 Fensterb„nke, Stahlblech, demontieren**
Fensterb„nke aus verzinktem Stahlblech einschl.
Befestigungs- und Kleinteilen demontieren.
Ausbruchstellen
im Putzbereich sind fr die
Verklebung von D„mmplatten vorzubereiten. Fl„chen
entstauben. Eventuell notwendiges Beiputzen mit
Zementputz
ist einzukalkulieren.

Das Abbruchmaterial ist zu verladen, abzufahren und
nach den abfallrechtlichen Bestimmungen zu entsorgen

Aufstellfl„chen fr Container sind mit der ”rtlichen
Bauleitung des Auftraggebers abzustimmen.

Etwaige Gebhren fr eine Containerstellung auf dem
”ffentlichen
Gehweg werden gegen Nachweis gesondert vergtet. Die
Einholung einer hierfr erforderlichen beh”rdlichen
Genehmigung
obliegt dem Auftragnehmer.

W„hrend der Stemmarbeiten sind die Fenster mittels
Span-, OSB- Platten o.„. gegen Besch„digungen zu
schtzen.

Fensterbanktiefe:  bis 30 cm
Menge: 413,000 m

**02.03.041 Zulage Asbest**
*** Bedarfsposition ohne GB
Menge: 413,000 m

**02.03.050 Dehnungsfugenabdeckung demontieren**
Dehnungsfugenabdeckung aus
Aluminium, verzinktem Stahlblech etc.
einschl. Gummik”rper demontieren
und entsorgen.
Menge: 165,000 m

**02.03.060 Vorhangfassade demontieren**
Vorhangfassade mit Fassadenplatte, D„mmung und
Unterkonstruktion abbrechen und entsorgen, einschl.
der Entsorgungskosten.
Menge: 326,000 m2

**02.03.061 Zulage Asbest**
*** Bedarfsposition ohne GB
Menge: 326,000 m2

**02.03.100 Laibungsbereich vorbereiten, Putz abstemmen**
Putzschicht der Laibungen und Sturzuntersichten von
Fenstern,
Tren und ™ffnungen durch Abstemmen fr die Verklebung
von D„mmplatten vorbereiten. Fl„chen
entstauben.Eventuell
notwendiges Beiputzen mit Zementputz ist
einzukalkulieren.

Das Abbruchmaterial ist zu verladen, abzufahren und
nach den abfallrechtlichen Bestimmungen zu entsorgen
einschl.
Kippgebhren.

Aufstellfl„chen fr Container sind mit der ”rtlichen
Bauleitung des Auftraggebers abzustimmen.

Etwaige Gebhren fr eine Containerstellung auf dem
”ffentlichen Gehweg werden gegen Nachweis gesondert
vergtet. Die
Einholung einer hierfr erforderlichen beh”rdlichen
Genehmigung
obliegt dem Auftragnehmer.

W„hrend der Stemmarbeiten sind die Fenster mittels
Span-, OSB-Platten o.„. gegen Besch„digungen zu
schtzen.

Tiefe der Laibung:  bis 25 cm
Dicke der Putzschicht:  ca. 2 cm
Menge: 1861,000 m

#### Abschnitt 02.05 Untergrundprfung und -vorbehandlung

**02.05.010 Fl„chen auf Tragf„higkeit und Ebenheit prfen**
Untergrund prfen:
Untergrnde auf Tragf„higkeit und Ebenheit prfen.
(Begrenzte Untergrundunebenheiten k”nnen mit der
Kleberschicht
ausgeglichen werden.)

Untergrnde von Staub, losen sowie fremden Substanzen
befreien.

Bauteil:  Gesamte Fl„chen
Menge: 4906,000 m2

**02.05.020 Verunreinigungen entfernen**
Entfernen von Verunreinigungen, Trennschichten, usw.
durch Hochdruck-Heiáwasserstrahlen, einschlieálich
Nachbearbeitung.

Bauteil:  Gesamte Fl„chen
Menge: 4906,000 m2

**02.05.030 Nicht tragf„hige Putze, hohle Putzstellen abschlagen u. beiputzen**
Nicht tragf„hige Putze sowie hohle Putzstellen bis auf
tragf„higen Untergrund freilegen, entstauben und mit
systemvertr„glichem
Sanierungsm”rtel fassadenbndig beiputzen.

Bauteil: Teilfl„chen der Fassade
Gr”áe: bis 1 m²

Das Abbruchmaterial ist zu verladen, abzufahren und
nach den abfallrechtlichen Bestimmungen zu entsorgen,
einschl.
Kippgebhren.

Aufstellfl„chen fr Container sind mit der ”rtlichen
Bauleitung des Auftraggebers abzustimmen.

Etwaige Gebhren fr eine Containerstellung auf dem
”ffentlichen Gehweg werden gegen Nachweis gesondert
vergtet. Die
Einholung einer hierfr erforderlichen beh”rdlichen
Genehmigung
obliegt dem Auftragnehmer.

Ein Aufmaá mit der Bauleitung ist zwingend vor Beginn
der Folgearbeiten zu erstellen.
Menge: 550,000 St

**02.05.040 Nicht tragf„hige Putze, hohle Putzstellen abschlagen u. beiputzen (Nur bei Einzelgr”áen ber 1 m²)**
Nicht tragf„hige Putze sowie hohle Putzstellen bis auf
tragf„higen Untergrund freilegen, entstauben und mit
systemvertr„glichem
Sanierungsm”rtel fassadenbndig beiputzen.

Bauteil: Teilfl„chen der Fassade

Das Abbruchmaterial ist zu verladen, abzufahren und
nach den abfallrechtlichen Bestimmungen zu entsorgen,
einschl.
Kippgebhren.

Aufstellfl„chen fr Container sind mit der ”rtlichen
Bauleitung des Auftraggebers abzustimmen.

Etwaige Gebhren fr eine Containerstellung auf dem
”ffentlichen Gehweg werden gegen Nachweis gesondert
vergtet. Die
Einholung einer hierfr erforderlichen beh”rdlichen
Genehmigung
obliegt dem Auftragnehmer.

Ein Aufmaá mit der Bauleitung ist zwingend vor Beginn
der Folgearbeiten zu erstellen.
Menge: 275,000 m2

**02.05.050 Moos- und Algenbefall entfernen, Teilfl„chen**
Vorhandenen Moos-, Algen- und Pilzbefall auf der
Oberfl„che vollfl„chig durch Reinigung mit
Biozidmittel
entfernen.
Ausfhrung einschl. der mechanischen Entfernung von
vorhandenen Pflanzen- und Saugpollen von
Rankgew„chsen.

Bauteil: Teilfl„chen der Fassade

Die zu behandelnden Teilfl„chen sind vor Durchfhrung
der Arbeiten durch ein gemeinsames Aufmaá mit der
Bauleitung
des AGs festzulegen.
Menge: 1227,000 m2

**02.05.060 Grundierung stark saugende Untergrnde / Tiefgrund LF**
Grundierung mit Tiefgrund:
Stark saugende Untergrnde zur Reduzierung der
Saugf„higkeit mit Tiefgrund - Grundierungskonzentrat,
l”semittelfrei,
grundieren.

Bauteil:  Gesamte Fl„chen
Verdnnungsverh„ltnis:  nach Herstellerangaben
Verbrauch:  nach Herstellerangaben
Menge: 4906,000 m2

**02.05.070 H”henausgleich Fensterbank, MW 035 WDV**
H”henausgleich mittels D„mmplatten, auf der
vorhandenen Fensterbank.

WDVS Hartschaum-D„mmplatten, MW 035 WDV an vorbehandelte Fl„chen fachgerecht anbringen.

Plattendicke:  bis 3 cm
Leibungstiefe:  bis 25 cm

Planeben und absolut dicht gestoáen dem neuen
Fensterbankgef„lle angepasst verlegen. Verlegte Fl„che
vor
Weiterbearbeitung auf Planebenheit prfen und
Unebenheiten mit dem
Schleifbrett weitr„umig abschleifen. Trocknungszeit
der Verklebung bis
zur Weiterbearbeitung mindestens 3 Tage.

Alle Zuschnitte und Nebenarbeiten sind im
Einheitspreis einkalkuliert.

Bauteil:  alle Fensterb„nke
Menge: 413,000 m

**02.05.080 Erdreich aufnehmen, lagern**
Erdreich entlang der Auáenw„nde fr
die
Perimeterd„mmung aufnehmen.
Erdaushub auf einer Breite von 20. cm
bis zu einer
Tiefe von 20 cm.
Das Aushubmaterial ist seitlich zu lagern
Menge: 408,000 m

**02.05.090 Gehwegplatten aufnehmen und seitlich lagern**
Menge: 150,000 m

#### Abschnitt 02.06 Sockelschienen

**02.06.010 LM-Sockelprofil 16 cm (unterer Abschluss)**
WDVS Aluminium-Sockelprofil in Trog-Form mit
vorderseitig ausgebildeter Tropfkante einschlieálich
WDVS
Sockelprofilverbinder und
WDVS Sockeleckprofil  als unteren Abschluss der
D„mmplatten mit 3 WDVS Schlagschrauben pro Meter
fluchtgerecht
anbringen.

Begrenzte Untergrundunebenheiten mit WDVS
Unterlegscheiben ausgleichen. Eine thermische Trennung
mittels
Kompriband 20 / 5-12 mm zwischen der Fassade und
Sockelprofil
ist bercksichtigt und einzukalkuliert.

D„mmschichtdicke:  16 cm
Kompriband:  >= 20 / 5-12
Menge: 408,000 m

#### Abschnitt 02.07 W„rmed„mmung

**02.07.010 Mineralfaser-D„mmplatten, MW 035, 16cm**
Mineralfaser-D„mmplatten, MW 035 WAP-zg nach  DIN EN
13162 an vorbehandelte Fl„chen mit mineralischem
Werktrockenm”rtel je
nach Zulassung vollfl„chig verklebt, rahmenf”rmig mit
senkrechten Streifen oder im Wulst-Punkt-Verfahren
press gestoáen
anbringen.

W„rmeleitf„higkeit:  0,035 W/ (m . K)
Plattenkante:  stumpf gestoáen
Plattendicke:  16 cm
Rohdichte:  ca. 120 kg/mü
Brandklasse:  A1 nach DIN EN 13501

Verklebung der D„mmplatten im versetzten Verband,
planeben und absolut dicht gestoáen. Trocknungszeit
der Verklebung
bis zur Weiterbearbeitung mindestens 3 Tage.
Menge: 3215,000 m2

**02.07.020 Mineralfaser-D„mmplatten, MW 035, 16cm, Decken als Zulage**
Menge: 370,000 m²

**02.07.030 Zulage fr Zuschnitte bei Schr„gen und B”gen**
Zulage fr Zuschnitt der D„mmplatten bei Schr„gen und
B”gen, z.B. Dachschr„gen, schr„g verlaufende
Sockelkanten
etc.
Menge: 110,000 m

**02.07.040 Laibungen d„mmen, Tiefe 25 cm**
Laibungen von Fenstern, Tren, ™ffnungen wie in den
vorgenannten
Positionen zu diesem WDV-System beschrieben d„mmen.

Die Fassadend„mmplatten der vorgenannten Positionen
sind mit šberstand in die Fenster- bzw. Tr”ffnungen
zu fhren.
Nach dem Erh„rten des Klebers ist die Laibungsd„mmung
passgenau
zwischen Fassadend„mmplatte und Anputzprofil
einzukleben.

Laibungstiefe:  bis 25 cm
D„mmschichtdicke:  bis 4 cm
Menge: 1861,000 m

**02.07.050 Resol-D„mmplatten WLG 022, 6 cm**
Hochd„mmende Resol-Hartschaum-D„mmplatten WLG 022
(ab 45 mm Dicke) an vorbehandelte Fl„chen mit
mineralischem
Werktrockenm”rtel je nach Zulassung vollfl„chig
verklebt, rahmenf”rmig mit senkrechten Streifen oder
im
Wulst-Punkt-Verfahren press gestoáen anbringen.

W„rmeleitf„higkeit:  0,022 W/ (m . K), ab 45 mm
Dicke
Plattenkante:  stumpf
Plattendicke:  6 cm
Rohdichte:  ca. 40 kg/mü
Brandklasse:  B2 nach DIN 4102

Verklebung der D„mmplatten im versetzten Verband,
planeben und absolut dicht gestoáen. Verlegte Fl„che
vor
Weiterbearbeitung auf
Planebenheit prfen und Unebenheiten mit dem
Schleifbrett weitr„umig abschleifen. Trocknungszeit
der Verklebung bis
zur Weiterbearbeitung mindestens 3 Tage.

Bauteil:  Fassadenfl„che im Balkonbereich
Menge: 819,000 m2

**02.07.060 Sockelbereich / Perimeter-D„mmplatte mit BaseTec**
Sockelbereich / Perimeter-D„mmplatte mit BaseTec

Perimeter-D„mmplatte im Sockelbereich mit
feuchtigkeitsunempfindlicher Klebemasse fl„chenbndig
mit der Fassadend„mmung anbringen.
Plattenkante: stumpf
Format: 100 x 50 cm
Plattendicke: 14 cm
Klebem”rtel: BaseTec 3540 gemischt
mit BaseTec 3541
Ausbildung mit Einbindung ins Erdreich
mit
angeschr„gtem Abschluss
D„mmung ber GOK: ca. 30 cm
D„mmung unter GOK: ca. 20 cm
Fabrikat: Brillux
Menge: 408,000 m2

**02.07.070 Balkone / Perimeter-D„mmplatte mit BaseTec**
Balkone / Perimeter-D„mmplatte mit BaseTec

Perimeter-D„mmplatte im Sockelbereich mit
feuchtigkeitsunempfindlicher Klebemasse fl„chenbndig
mit der Fassadend„mmung anbringen.
Plattenkante: stumpf
Format: 100 x 50 cm
Plattendicke: 6 cm
Klebem”rtel: BaseTec 3540 gemischt mit
BaseTec 3541
Ausbildung mit Einbindung ins Erdreich
mit
angeschr„gtem Abschluss
D„mmung ber GOK: ca. 30 cm
D„mmung unter GOK: ca. 20 cm
Fabrikat: Brillux
Menge: 465,000 m

#### Abschnitt 02.08 Verdbelung

**02.08.010 Schraubdbel, statisch relevant, 16 cm Dammstoffst„rke**
Statisch relevante Verdbelung der verklebten
D„mmplatten
mit europ„isch und national zugelassenen
Schraubdbeln.

Den WDVS Dbel ca. 15 mm vertieft in die D„mmplatte
einschrauben. WDVS Dbel-Rondell in die Vertiefung
oberfl„chenbndig einsetzen. Eventuelle šberst„nde
planschleifen.
Dbell„nge entsprechend der D„mmplattendicke w„hlen.
Die Dbel mssen im
tragf„higen Untergrund verankert sein, Putzschichten
sind zu
berbrcken.

Geb„udeh”he:  bis zur Anwendungsgrenze
Tellerdurchmesser:  60 mm
Dbeltyp:  WDVS
Befestigungsdbel mit WDVS Dbel-Rondell
W„rmeverlustkoeffizient:  <=0,001 W/K
L„nge:  fr D„mmstoffst„rke
16 cm
Dbeldichte:  6,0 Stck/m2
Verankerungstiefe:  gem. Zulassung

Die angegebene Dbeldichte ist vom Systemhersteller
schriftlich zu best„tigen.

Die Leistung kommt nur zur Ausfhrung, wenn die
Ergebnisse eines vom WDVS- Systemanbieters
durchgefhrten
Haftzugversuches (s. Technische Vorbemerkungen) eine
Verdbelung
verlangen.
Menge: 3215,000 m2

**02.08.020 Dbelteller / Dbelscheibe, MW-D„mmplatte, statisch relevant**
Zulage zur vorgenannten Position fr die statisch
relevante Befestigung von Mineralfaser-D„mmplatten mit
Dbeltellern / Dbelscheiben

Tellerdurchmesser:  90 mm
Menge: 3215,000 m2

#### Abschnitt 02.09 An- und Abschlussprofile

**02.09.010 Anschluss an Fenster und Tren / Gewebe-Anputzleiste**
Gewebe-Anputzleiste fr den Anschluss an Fenster- u.
Trrahmen liefern und fachgerecht einbauen.

WDVS Gewebe-Anputzleiste mit Anputznase und
Abbruchkante vor dem Anbringen der WDVS D„mmplatten
auf Fenster-
und Trrahmen, dreiseitig umlaufend, fachgerecht
einbauen. Der
Gewebestreifen ist in die nachfolgende
Armierungsschicht einzubetten.

Putzdicke:  9 mm
Menge: 1861,000 m

**02.09.030 Dehnungsfugenprofil 16 cm, Eckausfhrung**
Dehnungsfugenprofil Eckausfhrung ( Innenecke )
liefern und fachgerecht einbauen.

Dehnungsfugenprofil mit Gewebestreifen und Anputzkante
passend zum gew„hlten WDV-System fachgerecht nach
WDVS-Herstellervorgaben in fertiger Arbeit lotrecht
einbauen.
Begrenzte Untergrund- unebenheiten mit WDVS
Unterlegscheiben ausgleichen.

D„mmschichtdicke: 16 cm
Menge: 165,000 m

**02.09.050 Kantenschutz / Geb„udeecken**
Kunststoffgewebewinkel fr Geb„udeecken  liefern und
fachgerecht einbauen.

WDVS Kunststoffgewebewinkel mit Gewebestreifen
passend
zum gew„hlten WDV-System als Kantenschutz an allen
Geb„udeecken lot- und fluchtgerecht in die nachfolgend
beschriebene
Armierungsmasse einbetten. Die šberlappung im
Stoábereich erfolgt gem. den Herstellervorschriften.

Format:  10 / 15 cm
Maschenweite:  4 x 4 mm
Fl„chengewicht (Gewebe):  ca. 165 g / m²
Menge: 744,000 m

**02.09.060 Kantenschutz / Fenster- u. Tr”ffnungen**
Kunststoffgewebewinkel fr Fenster- u. Tr”ffnungen
liefern und fachgerecht einbauen.

WDVS Kunststoffgewebewinkel mit Gewebestreifen
passend zum gew„hlten WDV-System als Kantenschutz an
allen
Fenster- u. Tr”ffnungen waagerecht,  lot- und
fluchtgerecht in
die nachfolgend beschriebene Armierungsmasse
einbetten. Die
šberlappung im Stoábereich erfolgt gem. den
Herstellervorschriften.

Format:  10 / 23 cm
Maschenweite:  4 x 4 mm
Fl„chengewicht (Gewebe):  ca. 165 g / m²
Menge: 1861,000 m

**02.09.070 Anschlussfuge angrenzende Bauteile / Dichtband 15 / 2-9**
Anschlussfuge an angrenzende Bauteile, z. B. Fenster-
und Trrahmen, Dachberst„nde, Betonkragplatte u. Ž.
mit
vorkomprimiertem Fugendichtband nach Vorschrift
ausbilden,
einschlieálich Kellenschnitt.

Das selbstklebende Fugendichtband ist auf das
angrenzende Bauteil zu kleben und nachfolgend die
D„mmplatten
dagegenzustoáen.
Armierungsschicht und Deckputz sind ber das Fugenband
zu ziehen und mit einem Kellenschnitt vom angrenzenden
Bauteil zu trennen.

Fugenbreite:  2-9 mm
Fugentiefe:  bis 15 mm
Menge: 3090,000 m

**02.09.080 Kunststoffgewebewinkel fr Geb„udeinnenecken**
WDVS Kunststoffgewebewinkel mit Gewebestreifen
passend zum gew„hlten WDV-System in allen
Geb„udeinnenecken lot- und fluchtgerecht in die
nachfolgend
beschriebene Armierungsmasse einbetten. Die
šberlappung im
Stoábereich erfolgt gem. den Herstellervorschriften.
Menge: 620,000 m

#### Abschnitt 02.10 Armierung

**02.10.010 Fl„chenarmierung, mineralisch, dnnschichtig**
Fl„chenarmierung auf Fassadend„mmplatten mit
mineralischem Werktrockenm”rtel und alkaliresistentem
Armierungsgewebe in erforderlich dicker Schicht voll
abdeckend herstellen.

Das WDVS-Armierungsgewebe ist in die nasse
Armierungsschicht, ca. 10 cm berlappend, einzulegen
und nass in
feucht mit einer zweiten Lage Armierungsm”rtel
abzudecken. Das
Armierungsgewebe
muss mittig, mit Tendenz nach auáen, angebracht sein.
Trocknungszeit bis zur Weiterbearbeitung mindestens 3
Tage.

Schichtdicke: 3-4 mm
Fl„chengewicht Gewebe:  ca. 165g/ m²

Eigenschaften Armierungsm”rtel:
Wasseraufnahmekoeffizient w:  < 0,5 kg/(m².h0,5)
Wasserdampfdiffusionwiderstandszahl æ:  < 25
Menge: 4441,000 m2

**02.10.020 Laibungen armieren, Tiefe 35 cm**
Laibungen von Fenstern, Tren, ™ffnungen wie in den
vorgenannten Positionen zu diesem WDV-System
beschrieben armieren.

Laibungstiefe:  bis 35 cm
Menge: 1861,000 m

**02.10.030 Diagonalarmierung an Geb„ude”ffnungen**
Diagonalarmierungen an Ecken von Fassaden”ffnungen und
Aussparungen mit WDVS Diagonal-Armierungspfeilen unter
Verwendung der systemgerechten Armierungsmasse
fachgerecht herstellen.
Menge: 1410,000 St

#### Abschnitt 02.11 Mineralischer Oberputz, Leichtputz

**02.11.010 Grund- und Zwischenanstrich der Armierungsschicht**
Grund- und Zwischenanstrich der armierten
Fassadenfl„che nach ausreichender Trocknung der
Armierung mit
haftvermittelnder quarzhaltiger Grundierfarbe auf
Dispersionsbasis fr
mineralische Oberputze,  im Farbton des Endputzes.
Menge: 4499,000 m2

**02.11.020 Oberputz / Mineralischer Leichtputz, Kratzputzstruktur K3**
Oberputz aus mineralischem Leichtputz mit
Leichtzuschlagstoffen auf
Kalk-Zement-Basis (Kratzputzstruktur), werkseitig
algizid/fungizid
ausgerstet, in einem Zug aufziehen, auf Kornst„rke
abziehen und mit einem Kunststoff-Reibebrett abreiben.

K”rnung: 3 mm
Verbrauch: gem. Angabe des Systemherstellers
Wasseraufnahmekoeffizient w:  < 0,5 kg/
(m².h0,5)
Wasserdampfdiffusionswiderstandszahl æ: <= 20

Farbton hell  get”nt nach Angabe des AG.
Menge: 3215,000 m2

**02.11.050 Faschen, Laibungen mit Glattputz, 35/6 cm**
Faschenputz als Glattputz mit einer
Edelstahl-Gl„ttekelle in einem
Zug aufziehen und die Oberfl„che mit einem
Schwammbrett glatt filzen, einschlieálich aller
erforderlichen
Leistungen, z. B. exaktes
Abkleben der angrenzenden Fl„chen.

Schichtdicke: > 3 mm
Verbrauch: gem. Angabe des Systemherstellers
Wasseraufnahmekoeffizient w:  < 0,5 kg/ (m².h0,5)
Wasserdampfdiffusionswiderstandszahl æ: <= 20

Farbton hell bis mittel get”nt nach Angabe des AG.

Laibungstiefe:  bis 35 cm
Faschenbreite:  bis 6 cm
Menge: 1861,000 m

**02.11.060 Trennung des Oberputzes mit Glattputzstreifen, 7 - 12 cm**
Faschenputz mit einer Edelstahl-Gl„ttekelle in einem
Zug aufziehen
und die Oberfl„che mit einem Schwammbrett glatt
filzen,
einschlieá-
lich aller erforderlichen Leistungen, z. B. exaktes
Abkleben der
angrenzenden Fl„chen.

Schichtdicke:
> 3 mm
Verbrauch:
gem. Angabe des System-

herstellers
Wasseraufnahmekoeffizient w:  < 0,5 kg/
(m².h0,5)
Wasserdampfdiffusionswiderstandszahl æ: <= 20

Farbton hell bis mittel get”nt nach Angabe des AG.

Breite des Glattputzstreifens: 7 - 12 cm
Menge: 220,000 m

**02.11.070 Glattputz / Mineralischer Leichtputz**
Galttputzfl„chen als Teilfl„chen, z.B. W„nde von
Balkonen und Loggien, Einzelfl„chen in der Fassade,
Treppenhausbereich, etc. herstellen.

Minearalischen Leichtputz als Glattputz mit einer
Edelstahl-Gl„ttekelle
in einem Zug aufziehen und die Oberfl„che mit einem
Schwammbrett glatt filzen, einschlieálich aller
erforderlichen
Leistungen, z. B. exaktes
Abkleben der angrenzenden Fl„chen.

Schichtdicke: > 3 mm
Verbrauch: gem. Angabe des Systemherstellers
Wasseraufnahmekoeffizient w:  < 0,5 kg/
(m².h0,5)
Wasserdampfdiffusionswiderstandszahl æ: <= 20

Farbton hell bis mittel get”nt nach Angabe des AG.
Menge: 819,000 m2

#### Abschnitt 02.12 Egalisationsanstrich

**02.12.010 Beschichtung des Oberputzes**
Grund- und Schlussbeschichtung mit einer
wetterbest„ndigen hoch
wasserabweisenden, hoch diffusionsf„higen,
Fassadenfarbe auf Silikatbasis.

Wasseraufnahmekoeffizient w:  < 0,1 kg/(m².h0,5)
sd-Wert:  < 0,1 m
Fungizide Ausstattung:  filmkonserviert geschtzt
vor Algen- und Pilzbefall

Farbton hell get”nt nach Angabe des AG.
Menge: 4034,000 m2

**02.12.012 Zulage Vollton Sockel**
Menge: 408,000 m2

**02.12.020 Zulage Putzbeschichtung Farbton mittel**
Farbton mittel get”nt nach Angabe des Auftraggebers.
Menge: 4034,000 m2

**02.12.030 Farbiges Absetzen im Fassadenanstrich**
Einfarbiges Absetzen von Bauteilen in der vorgenannten
Fl„che mit Fassadenfarbe der Vorposition mittels
Grund- und
Schlussbeschichtung

Die notwendige Grundierung mit Grundierungskonzentrat,
l”semittelfrei sowie Abklebearbeiten geh”ren zur
fertigen
Leistung und werden nicht gesondert vergtet.

Bauteil: Fassadenfl„chen

Farbton nach Angabe des Auftraggebers.
Menge: 220,000 m2

**02.12.040 Beschichtung Glattputz / Faschen, Laibungen, 35/6 cm**
Grund- und Schlussbeschichtung mit einer
wetterbest„ndigen hoch
wasserabweisenden, hoch diffusionsf„higen,
Fassadenfarbe auf Silikatbasis.

Wasseraufnahmekoeffizient w:  < 0,1 kg/(m².h0,5)
sd-Wert:  < 0,1 m
Fungizide Ausstattung:  filmkonserviert geschtzt
vor Algen- und Pilzbefall

Laibungstiefe:  bis 35 cm
Faschenbreite:  bis 6 cm

Farbton hell bis mittel get”nt nach Angabe des AG.
Menge: 1861,000 m

#### Abschnitt 02.13 Sockel, Kellerabg„nge, etc.

**02.13.010 Grund- und Zwischenanstrich der Armierungsschicht; Sockelfl„chen**
Grund- und Zwischenanstrich der armierten Sockelfl„che
nach ausreichender Trocknung der Armierung mit
haftvermittelnder
quarzhaltiger Grundierfarbe auf Dispersionsbasis fr
mineralische oder organisch gebundene Oberputze, im
Farbton des
Endputzes.
Menge: 408,000 m2

**02.13.020 Sockelputz / organisch gebundener Putz**
Sockelfl„chen mit organisch gebundenem Putz mit
Quarzanteilen,
werkseitig algizid/fungizid ausgerstet, als Glattputz
mit einer Edelstahl-Gl„ttekelle in einem Zug aufziehen
und die
Oberfl„che mit
einem Schwammbrett glatt filzen, einschlieálich aller
erforderlichen Leistungen, z. B. exaktes Abkleben der
angrenzenden
Fl„chen.

Schichtdicke: > 3 mm
Verbrauch: gem. Angabe des System-herstellers
Wasseraufnahmekoeffizient w:  < 0,5 kg/
(m².h0,5)
Wasserdampfdiffusionswiderstandszahl æ: <= 20

Farbton hell bis mittel get”nt nach Angabe des AG.
Menge: 408,000 m2

**02.13.030 Putzabdichtung herstellen**
In das Erdreich einbindenden Sockelputz mit einer
hochvergteten
flexiblen, wasserdichten Abdichtschl„mme je nach
Herstellerangaben 2 - 3 mal beschichten.

Die Putzabdichtung ist mindestens 50 mm ber
Gel„ndeoberkante zu fhren und im unteren Bereich ber
die
abgeschr„gte Kante der Perimeterd„mmplatte an den
Altputz
anzuschlieáen.
Menge: 408,000 m2

#### Abschnitt 02.14 Fensterb„nke

**02.14.020 Fensterb„nke Bianco iberico, Granit 2 cm einsetzen**
Fensterb„nke und Brstungen Balkone
Bianco iberico, Granit 2 cm einsetzen
Entsprechend der Windlastzonen sind nach Prfung WDVS
Alu-B„nke zu setzen.
Granit-Fensterb„nke und Brstungen
Balkone 2 cm Bianco Iberico, mit
seitlich Wasserrillen und untere
Wasserrille liefern und im M”rtelbett
verlegen.
Menge: 413,000 m

**02.14.030 Messen, ausklinken und schneiden von Rollo- Fhrungsschienen,**
Messen, ausklinken und schneiden von Rollo-
Fhrungsschienen,
unterhalb, beidseitig, fr die Anarbeiten und
Erstellung der
Dichtebene zu der Fensterbank.
Menge: 500,000 Stk

#### Abschnitt 02.15 sonstige Leistungen

**02.15.010 Absetzen von Hausnummern**
Absetzen von Hausnummern

Absetzen von Hausnummern einschlieálich
aller erforderlichen Leistungen, wie
Ausmessen, geradliniges Abkleben und
hinterstreichen zuandersfarbigen Fl„chen.
Menge: 30,000 Stk

**02.15.020 Schriftzug "H”ttingstr."**
Menge: 3,000 Stk

**02.15.030 Gerstankerstopfen einsetzen, abdecken**
Gerstankerstopfen einsetzen, abdecken
und bearbeiten

Gerstankerhlsen bei Gerstabbau mit
Gerstankerstopfen schlieáen und
mit dem Werkstoff (Oberputz einschlieálich
Schlussanstrich) abdecken und bearbeiten.
Fabrikat: Brillux
Menge: 3,000 psch

**02.15.040 Balkonbrstungen bearbeiten**
Balkonbrstungen reinigen, kleine Fehlstellen
beiputzen, einen Grund-, Zwischen - und Deckanstrich
in Reinacrylatharzfarbe get”nt beschichten.
Menge: 480,000 m2

### Los 03 Stundenlohnarbeiten

#### Abschnitt 03.01 Stundenlohn

**03.01.010 Facharbeiterstunde**
*** Bedarfsposition mit GB
Facharbeiterstunde

Stunde eines Facharbeiters fr Arbeiten, die nicht im
Leistungsverzeichnis erfasst sind und die nur auf besondere
Anweisung
der Bauleitung und gegen Nachweis zur Ausfhrung
kommen.
Menge: 1,000 h

**03.01.020 Helferstunde**
*** Bedarfsposition mit GB
Helferstunde

Stunde eines Helfers fr Arbeiten, die nicht im
Leistungsverzeichnis erfasst sind und die nur auf besondere
Anweisung
der Bauleitung und gegen Nachweis zur Ausfhrung
kommen.
Menge: 1,000 h

USt %: 19,00
